# Grün und Gruga-Lieferung von Schüttgütern 2026
Angebotsaufforderung (GAEB DA XML 3.3, DA83)
Projekt: BÖGGE251202
Währung: EUR
Eröffnung: 27.01.2026
Ende der Zuschlagsfrist: 26.02.2026
Erstellt mit: SOFTTECH GmbH / GXML Toolbox V3.3 R20230503, AVANTI pro 2025, 05.01.2026

## Vorbemerkung
Vorbemerkung

Bei den auszuführenden Leistungen handelt es sich um die
Lieferung und Entladung von Schüttgütern für Grün und Gruga
im gesamten Stadtgebiet von Essen. Die angegebenen
Mengenansätzen sind die voraussichtlichen Bedarfe für das
Jahr 2026.
Der Auftragnehmer ist bis zum Ende des Lieferzeitraumes für
die ausgeschriebenen Massen an seine Angebotspreise
gebunden. Die Ausschreibung ist in 6 Lieferbereiche aufgeteilt.
Alle ausgeschriebenen Baustoffe können mit Sattelzügen
angedient werden. Die Lieferungen erfolgen auf Abruf und sind
mit Lieferscheinen und Wiegekarten in doppelter Ausführung zu
belegen.
Die Anlieferungsorte werden von der zuständigen Bauleitung
bei Abruf mitgeteilt.

Sachbearbeiter Friedhöfe:
Herr Mathias
Fon 0201/88-67668
Fax 0201/88-67670
Mobil 0160/8862802
georg.mathias@gge.essen.de

Sachbearbeiterin Grugapark:
Frau Junggebauer
Fon 0201/88-83206
Fax 0201/88-83214
Mobil 0175/2994192
leonie.junggebauer@gge.essen.de

Sachbearbeiter Bereich Nord:
Frau Schmidt
Fon 0201/88-67341
Fax 0201/88-67335
Mobil 0151/15447023
susanne.schmidt@gge.essen.de

Sachbearbeiter Bereich Südwest:
N.N
Fon 0201/88-67355
Fax 0201/88-67226
Mobil 0160/8862810

Sachbearbeiter Bereich Südost:
Herr Stähler
Fon 0201/88-67328
Fax 0201/88-67398
Mobil 0160/90589401
armin.staehler@gge.essen.de

Sachbearbeiter Forst:
Herr Jansen
Fon 0201/88-67420
Fax 0201/88-8472792
Mobil 0170/9107832
jochen.jansen@gge.essen.de

Vom Auftragnehmer verursachte Schäden an Wegen, vegetationstechnischen oder sonstigen Einrichtungs- oder Ausstattungsgegenständen sind von diesem auf eigene Kosten wieder instandzusetzen.

## Liefern und Entladen
Datum: 05.01.2026
Freie Nummern: 07

### Los 01 Bereich Nord

Freie Nummern: 07

#### 01.08 Nachweisarbeiten-Materiallieferungen

Freie Nummern: 01

Vergabeeinheit: 800000A0

##### 01.08.03 Materiallieferung

Freie Nummern: 01

Vergabeeinheit: 840000A0

*Hinweis: Wegebaumaterialien, Schüttgüter, Böden, u.a.*
Wegebaumaterialien, Schüttgüter, Böden, u.a.
Anmerkung
Mineralstoffe (Gemische) entsprechend der geforderten Güteeigenschaften der gültigen Richtlinien für die Güteüberwachung von Straßenbaustoffen/ Straßenbaugesteine, herausgegeben von der Forschungsgesellschaft für das Straßenwesen e.V. Köln. Bei Recyclingmaterialien sind die Grenzwerte und Qualitätsmerkmale gemäß "Richtlinien für die Güteüberwachung von Mineralstoffen im Straßenbau - RG Min StB 93", Zi. 1.2 einzuhalten (siehe RdErl. d. Ministeriums für Wirtschaft und Mittelstand, Energie und Verkehr - VI A 3 - 32-40/45 - und des Ministeriums für Umwelt und Naturschutz, Landwirtschaft und Verbraucherschutz IV - 3 - 953-26308 - IV - 8 - 1573-30052 - v. 09.10.2001 und MBl. Nr. 78 vom 13.12.2001 S. 1528).

Sand und Kies gemäß den Güteanforderungen nach den Richtlinien der Baustoffüberwachung Kies und Sande Nordrhein-Westfalen e.V.. Für die Lieferung von Spielsand ist der Nachweis zu erbringen, dass bezüglich der Schadstoffbelastung die Standardwerte gemäß Runderlass VB 4-0292.5.3 des MAGS Nordrhein-Westfalen (Ministerium für Arbeit, Gesundheit und Soziales) vom 10.08.1990 eingehalten bzw. unterschritten werden.

Humoser Oberboden nach DIN 18915 Ab. 4, Bodengruppe 4, Gehalt an organischer Substanz 2-5 Gew.%. Oberbodenlieferungen müssen den Anforderungen der DIN 18915 Ab. 6.1.1 bzw. 6.1.2 entsprechen. Fremdstoffe im Sinne des Ab. 6.1.1 sind u.a. Bauwerksreste, Baurückstände, Metallgegenstände, Glas, Scherben, Schlacken, Asche, Mineralöle, Chemikalien, schwer zersetzbare Pflanzenreste oder Pflanzenteile sowie lebende Pflanzen oder Pflanzenteile von Dauerunkräutern.

Für beprobten Oberboden gelten die nachfolgend aufgeführten Bedingungen.
Als Boden ist gewachsener Boden einheitlicher unbekannter Herkunft zu verwenden. Alternativ können Böden verschiedener Herkunft verwendet werden, wenn für jeden Boden der Herkunftsort bekannt und die nachfolgenden Bedingungen erfüllt sind.Vor Anlieferung des Bodens sind durch ein anerkanntes Institut repräsentative Bodenproben zu entnehmen und auf die nachfolgend aufgeführten Parameter zu untersuchen.Analyseverfahren Runderlass der MURL Nordrhein-Westfalen. (Minister für Umwelt, Raumordnung und Landwirtschaft) III. A5 -567- vom 25.03.1988.Parameter  zulässige Höchstkonzentrationen mg/kgArsen  15,0Blei  70,0Cadmium  1,0Chrom  50,0Benzo-a-(Pyren)  0,5Herkunftsabhängig sind nach Ermessen des begutachtenden Instituts ggf. folgende Parameter zu untersuchen: Parameter  zulässige Höchstkonzentrationen mg/kgNickel  40,0Quecksilber0,5Thallium  0,1PCB  0,1Pcdd (Tox-eq)  0,000001Eine Annahme des Bodens erfolgt nur bei Unterschreitung bzw. bei Einhaltung der angegebenen Höchstkonzentrationen. Der Auftragnehmer hat die Analyse vor der Bodenlieferung dem Auftraggeber vorzulegen.Unterboden nach DIN 18300 Bkl .3, 4, und 5 bzw. Unterboden entsprechend DIN 18915.Unterboden für vegetationstechnische Zwecke ist wie Oberboden gemäß DIN 18915 zu behandeln. Der Boden darf nicht enthalten: Bauwerkreste, Bauwerkrückstände, Glas, Scherben, Schlacken, Asche, Mineralöle, Chemikalien, schwer zersetzbare Pflanzenteile bzw. -reste.Alle Materialien können mit Sattelschleppern auf den Betriebshöfen von GGE oder den entsprechenden Baustellen angeliefert und entladen werden, wenn in der Leistungsbeschreibung nichts anderes gefordert wird.Die Lieferungen erfolgen auf Abruf, die Abrechnungen nach Wiegekarten.

**01.08.03.4010 Hartkalksteinschotter 0/22 mm liefern und entladen.**
Hartkalksteinschotter 0/22 mm liefern und nach Angabe des Auftraggebers entladen.
Menge: 80,000 t
Freie Nummern: 01

**01.08.03.4060 Rheinsand 0,2/2 mm liefern und entladen.**
Rheinsand 0,2/2 mm liefern und nach Angabe des Auftraggebers entladen. Sand gemäß DIN EN 1176-1:2008 ohne Nullanteil, der Nachweis ist vom Auftragnehmer durch vorlegen der Sieblinie zu erbringen.
Menge: 25,000 t
Freie Nummern: 01

**01.08.03.4080 Dolomitsand 0/5 mm liefern und entladen.**
Dolomitsand 0/5 mm liefern und nach Angabe des Auftraggebers entladen.
Menge: 60,000 t
Freie Nummern: 01

**01.08.03.4150 Beprobten und gesiebten Oberboden liefern und entladen.**
Beprobten und gesiebten Oberboden liefern und nach Angabe des Auftraggebers entladen.
Menge: 150,000 t
Freie Nummern: 01

### Los 02 Bereich Südwest

Freie Nummern: 07

#### 02.08 Nachweisarbeiten-Materiallieferungen

Freie Nummern: 02

Vergabeeinheit: 800000A0

##### 02.08.03 Materiallieferung

Freie Nummern: 02

Vergabeeinheit: 840000A0

*Hinweis: Wegebaumaterialien, Schüttgüter, Böden, u.a.*
Wegebaumaterialien, Schüttgüter, Böden, u.a.
Anmerkung
Mineralstoffe (Gemische) entsprechend der geforderten Güteeigenschaften der gültigen Richtlinien für die Güteüberwachung von Straßenbaustoffen/ Straßenbaugesteine, herausgegeben von der Forschungsgesellschaft für das Straßenwesen e.V. Köln. Bei Recyclingmaterialien sind die Grenzwerte und Qualitätsmerkmale gemäß "Richtlinien für die Güteüberwachung von Mineralstoffen im Straßenbau - RG Min StB 93", Zi. 1.2 einzuhalten (siehe RdErl. d. Ministeriums für Wirtschaft und Mittelstand, Energie und Verkehr - VI A 3 - 32-40/45 - und des Ministeriums für Umwelt und Naturschutz, Landwirtschaft und Verbraucherschutz IV - 3 - 953-26308 - IV - 8 - 1573-30052 - v. 09.10.2001 und MBl. Nr. 78 vom 13.12.2001 S. 1528).

Sand und Kies gemäß den Güteanforderungen nach den Richtlinien der Baustoffüberwachung Kies und Sande Nordrhein-Westfalen e.V.. Für die Lieferung von Spielsand ist der Nachweis zu erbringen, dass bezüglich der Schadstoffbelastung die Standardwerte gemäß Runderlass VB 4-0292.5.3 des MAGS Nordrhein-Westfalen (Ministerium für Arbeit, Gesundheit und Soziales) vom 10.08.1990 eingehalten bzw. unterschritten werden.

Humoser Oberboden nach DIN 18915 Ab. 4, Bodengruppe 4, Gehalt an organischer Substanz 2-5 Gew.%. Oberbodenlieferungen müssen den Anforderungen der DIN 18915 Ab. 6.1.1 bzw. 6.1.2 entsprechen. Fremdstoffe im Sinne des Ab. 6.1.1 sind u.a. Bauwerksreste, Baurückstände, Metallgegenstände, Glas, Scherben, Schlacken, Asche, Mineralöle, Chemikalien, schwer zersetzbare Pflanzenreste oder Pflanzenteile sowie lebende Pflanzen oder Pflanzenteile von Dauerunkräutern.

Für beprobten Oberboden gelten die nachfolgend aufgeführten Bedingungen.
Als Boden ist gewachsener Boden einheitlicher unbekannter Herkunft zu verwenden. Alternativ können Böden verschiedener Herkunft verwendet werden, wenn für jeden Boden der Herkunftsort bekannt und die nachfolgenden Bedingungen erfüllt sind.Vor Anlieferung des Bodens sind durch ein anerkanntes Institut repräsentative Bodenproben zu entnehmen und auf die nachfolgend aufgeführten Parameter zu untersuchen.Analyseverfahren Runderlass der MURL Nordrhein-Westfalen. (Minister für Umwelt, Raumordnung und Landwirtschaft) III. A5 -567- vom 25.03.1988.Parameter  zulässige Höchstkonzentrationen mg/kgArsen  15,0Blei  70,0Cadmium  1,0Chrom  50,0Benzo-a-(Pyren)  0,5Herkunftsabhängig sind nach Ermessen des begutachtenden Instituts ggf. folgende Parameter zu untersuchen: Parameter  zulässige Höchstkonzentrationen mg/kgNickel  40,0Quecksilber0,5Thallium  0,1PCB  0,1Pcdd (Tox-eq)  0,000001Eine Annahme des Bodens erfolgt nur bei Unterschreitung bzw. bei Einhaltung der angegebenen Höchstkonzentrationen. Der Auftragnehmer hat die Analyse vor der Bodenlieferung dem Auftraggeber vorzulegen.Unterboden nach DIN 18300 Bkl .3, 4, und 5 bzw. Unterboden entsprechend DIN 18915.Unterboden für vegetationstechnische Zwecke ist wie Oberboden gemäß DIN 18915 zu behandeln. Der Boden darf nicht enthalten: Bauwerkreste, Bauwerkrückstände, Glas, Scherben, Schlacken, Asche, Mineralöle, Chemikalien, schwer zersetzbare Pflanzenteile bzw. -reste.Alle Materialien können mit Sattelschleppern auf den Betriebshöfen von GGE oder den entsprechenden Baustellen angeliefert und entladen werden, wenn in der Leistungsbeschreibung nichts anderes gefordert wird.Die Lieferungen erfolgen auf Abruf, die Abrechnungen nach Wiegekarten.

**02.08.03.4010 Hartkalksteinschotter 0/22 mm liefern und entladen.**
Hartkalksteinschotter 0/22 mm liefern und nach Angabe des Auftraggebers entladen.
Menge: 80,000 t
Freie Nummern: 02

**02.08.03.4060 Rheinsand 0,2/2 mm liefern und entladen.**
Rheinsand 0,2/2 mm liefern und nach Angabe des Auftraggebers entladen. Sand gemäß DIN EN 1176-1:2008 ohne Nullanteil, der Nachweis ist vom Auftragnehmer durch vorlegen der Sieblinie zu erbringen.
Menge: 40,000 t
Freie Nummern: 02

**02.08.03.4080 Dolomitsand 0/5 mm liefern und entladen.**
Dolomitsand 0/5 mm liefern und nach Angabe des Auftraggebers entladen.
Menge: 70,000 t
Freie Nummern: 02

**02.08.03.4150 Beprobten und gesiebten Oberboden liefern und entladen.**
Beprobten und gesiebten Oberboden liefern und nach Angabe des Auftraggebers entladen.
Menge: 80,000 t
Freie Nummern: 02

**02.08.03.4170 Erdkompost liefern und entladen.**
Gesiebten Erdkompost Körnung 0/15 oder 0/25 mm mit den Ausgangsstoffen krautige Pflanzenteile u. a. nach DIN 18915, Abs. 2.1.2 lt. Gütesicherung RAL-62251 liefern und nach Angabe der zuständigen Bauleitung entladen.
Menge: 40,000 t
Freie Nummern: 02

### Los 03 Bereich Südost

Freie Nummern: 07

#### 03.08 Nachweisarbeiten-Materiallieferungen

Freie Nummern: 03

Vergabeeinheit: 800000A0

##### 03.08.03 Materiallieferung

Freie Nummern: 03

Vergabeeinheit: 840000A0

*Hinweis: Wegebaumaterialien, Schüttgüter, Böden, u.a.*
Wegebaumaterialien, Schüttgüter, Böden, u.a.
Anmerkung
Mineralstoffe (Gemische) entsprechend der geforderten Güteeigenschaften der gültigen Richtlinien für die Güteüberwachung von Straßenbaustoffen/ Straßenbaugesteine, herausgegeben von der Forschungsgesellschaft für das Straßenwesen e.V. Köln. Bei Recyclingmaterialien sind die Grenzwerte und Qualitätsmerkmale gemäß "Richtlinien für die Güteüberwachung von Mineralstoffen im Straßenbau - RG Min StB 93", Zi. 1.2 einzuhalten (siehe RdErl. d. Ministeriums für Wirtschaft und Mittelstand, Energie und Verkehr - VI A 3 - 32-40/45 - und des Ministeriums für Umwelt und Naturschutz, Landwirtschaft und Verbraucherschutz IV - 3 - 953-26308 - IV - 8 - 1573-30052 - v. 09.10.2001 und MBl. Nr. 78 vom 13.12.2001 S. 1528).

Sand und Kies gemäß den Güteanforderungen nach den Richtlinien der Baustoffüberwachung Kies und Sande Nordrhein-Westfalen e.V.. Für die Lieferung von Spielsand ist der Nachweis zu erbringen, dass bezüglich der Schadstoffbelastung die Standardwerte gemäß Runderlass VB 4-0292.5.3 des MAGS Nordrhein-Westfalen (Ministerium für Arbeit, Gesundheit und Soziales) vom 10.08.1990 eingehalten bzw. unterschritten werden.

Humoser Oberboden nach DIN 18915 Ab. 4, Bodengruppe 4, Gehalt an organischer Substanz 2-5 Gew.%. Oberbodenlieferungen müssen den Anforderungen der DIN 18915 Ab. 6.1.1 bzw. 6.1.2 entsprechen. Fremdstoffe im Sinne des Ab. 6.1.1 sind u.a. Bauwerksreste, Baurückstände, Metallgegenstände, Glas, Scherben, Schlacken, Asche, Mineralöle, Chemikalien, schwer zersetzbare Pflanzenreste oder Pflanzenteile sowie lebende Pflanzen oder Pflanzenteile von Dauerunkräutern.

Für beprobten Oberboden gelten die nachfolgend aufgeführten Bedingungen.
Als Boden ist gewachsener Boden einheitlicher unbekannter Herkunft zu verwenden. Alternativ können Böden verschiedener Herkunft verwendet werden, wenn für jeden Boden der Herkunftsort bekannt und die nachfolgenden Bedingungen erfüllt sind.Vor Anlieferung des Bodens sind durch ein anerkanntes Institut repräsentative Bodenproben zu entnehmen und auf die nachfolgend aufgeführten Parameter zu untersuchen.Analyseverfahren Runderlass der MURL Nordrhein-Westfalen. (Minister für Umwelt, Raumordnung und Landwirtschaft) III. A5 -567- vom 25.03.1988.Parameter  zulässige Höchstkonzentrationen mg/kgArsen  15,0Blei  70,0Cadmium  1,0Chrom  50,0Benzo-a-(Pyren)  0,5Herkunftsabhängig sind nach Ermessen des begutachtenden Instituts ggf. folgende Parameter zu untersuchen: Parameter  zulässige Höchstkonzentrationen mg/kgNickel  40,0Quecksilber0,5Thallium  0,1PCB  0,1Pcdd (Tox-eq)  0,000001Eine Annahme des Bodens erfolgt nur bei Unterschreitung bzw. bei Einhaltung der angegebenen Höchstkonzentrationen. Der Auftragnehmer hat die Analyse vor der Bodenlieferung dem Auftraggeber vorzulegen.Unterboden nach DIN 18300 Bkl .3, 4, und 5 bzw. Unterboden entsprechend DIN 18915.Unterboden für vegetationstechnische Zwecke ist wie Oberboden gemäß DIN 18915 zu behandeln. Der Boden darf nicht enthalten: Bauwerkreste, Bauwerkrückstände, Glas, Scherben, Schlacken, Asche, Mineralöle, Chemikalien, schwer zersetzbare Pflanzenteile bzw. -reste.Alle Materialien können mit Sattelschleppern auf den Betriebshöfen von GGE oder den entsprechenden Baustellen angeliefert und entladen werden, wenn in der Leistungsbeschreibung nichts anderes gefordert wird.Die Lieferungen erfolgen auf Abruf, die Abrechnungen nach Wiegekarten.

**03.08.03.4010 Hartkalksteinschotter 0/22 mm liefern und entladen.**
Hartkalksteinschotter 0/22 mm liefern und nach Angabe des Auftraggebers entladen.
Menge: 28,000 t
Freie Nummern: 03

**03.08.03.4080 Dolomitsand 0/5 mm liefern und entladen.**
Dolomitsand 0/5 mm liefern und nach Angabe des Auftraggebers entladen.
Menge: 28,000 t
Freie Nummern: 03

**03.08.03.4150 Beprobten und gesiebten Oberboden liefern und entladen.**
Beprobten und gesiebten Oberboden liefern und nach Angabe des Auftraggebers entladen.
Menge: 85,000 t
Freie Nummern: 03

### Los 04 Grugapark

Freie Nummern: 07

#### 04.08 Nachweisarbeiten-Materiallieferungen

Freie Nummern: 04

Vergabeeinheit: 800000A0

##### 04.08.03 Materiallieferung

Freie Nummern: 04

Vergabeeinheit: 840000A0

*Hinweis: Wegebaumaterialien, Schüttgüter, Böden, u.a.*
Wegebaumaterialien, Schüttgüter, Böden, u.a.
Anmerkung
Mineralstoffe (Gemische) entsprechend der geforderten Güteeigenschaften der gültigen Richtlinien für die Güteüberwachung von Straßenbaustoffen/ Straßenbaugesteine, herausgegeben von der Forschungsgesellschaft für das Straßenwesen e.V. Köln. Bei Recyclingmaterialien sind die Grenzwerte und Qualitätsmerkmale gemäß "Richtlinien für die Güteüberwachung von Mineralstoffen im Straßenbau - RG Min StB 93", Zi. 1.2 einzuhalten (siehe RdErl. d. Ministeriums für Wirtschaft und Mittelstand, Energie und Verkehr - VI A 3 - 32-40/45 - und des Ministeriums für Umwelt und Naturschutz, Landwirtschaft und Verbraucherschutz IV - 3 - 953-26308 - IV - 8 - 1573-30052 - v. 09.10.2001 und MBl. Nr. 78 vom 13.12.2001 S. 1528).

Sand und Kies gemäß den Güteanforderungen nach den Richtlinien der Baustoffüberwachung Kies und Sande Nordrhein-Westfalen e.V.. Für die Lieferung von Spielsand ist der Nachweis zu erbringen, dass bezüglich der Schadstoffbelastung die Standardwerte gemäß Runderlass VB 4-0292.5.3 des MAGS Nordrhein-Westfalen (Ministerium für Arbeit, Gesundheit und Soziales) vom 10.08.1990 eingehalten bzw. unterschritten werden.

Humoser Oberboden nach DIN 18915 Ab. 4, Bodengruppe 4, Gehalt an organischer Substanz 2-5 Gew.%. Oberbodenlieferungen müssen den Anforderungen der DIN 18915 Ab. 6.1.1 bzw. 6.1.2 entsprechen. Fremdstoffe im Sinne des Ab. 6.1.1 sind u.a. Bauwerksreste, Baurückstände, Metallgegenstände, Glas, Scherben, Schlacken, Asche, Mineralöle, Chemikalien, schwer zersetzbare Pflanzenreste oder Pflanzenteile sowie lebende Pflanzen oder Pflanzenteile von Dauerunkräutern.

Für beprobten Oberboden gelten die nachfolgend aufgeführten Bedingungen.
Als Boden ist gewachsener Boden einheitlicher unbekannter Herkunft zu verwenden. Alternativ können Böden verschiedener Herkunft verwendet werden, wenn für jeden Boden der Herkunftsort bekannt und die nachfolgenden Bedingungen erfüllt sind.Vor Anlieferung des Bodens sind durch ein anerkanntes Institut repräsentative Bodenproben zu entnehmen und auf die nachfolgend aufgeführten Parameter zu untersuchen.Analyseverfahren Runderlass der MURL Nordrhein-Westfalen. (Minister für Umwelt, Raumordnung und Landwirtschaft) III. A5 -567- vom 25.03.1988.Parameter  zulässige Höchstkonzentrationen mg/kgArsen  15,0Blei  70,0Cadmium  1,0Chrom  50,0Benzo-a-(Pyren)  0,5Herkunftsabhängig sind nach Ermessen des begutachtenden Instituts ggf. folgende Parameter zu untersuchen: Parameter  zulässige Höchstkonzentrationen mg/kgNickel  40,0Quecksilber0,5Thallium  0,1PCB  0,1Pcdd (Tox-eq)  0,000001Eine Annahme des Bodens erfolgt nur bei Unterschreitung bzw. bei Einhaltung der angegebenen Höchstkonzentrationen. Der Auftragnehmer hat die Analyse vor der Bodenlieferung dem Auftraggeber vorzulegen.Unterboden nach DIN 18300 Bkl .3, 4, und 5 bzw. Unterboden entsprechend DIN 18915.Unterboden für vegetationstechnische Zwecke ist wie Oberboden gemäß DIN 18915 zu behandeln. Der Boden darf nicht enthalten: Bauwerkreste, Bauwerkrückstände, Glas, Scherben, Schlacken, Asche, Mineralöle, Chemikalien, schwer zersetzbare Pflanzenteile bzw. -reste.Alle Materialien können mit Sattelschleppern auf den Betriebshöfen von GGE oder den entsprechenden Baustellen angeliefert und entladen werden, wenn in der Leistungsbeschreibung nichts anderes gefordert wird.Die Lieferungen erfolgen auf Abruf, die Abrechnungen nach Wiegekarten.

**04.08.03.4010 Hartkalksteinschotter 0/22 mm liefern und entladen.**
Hartkalksteinschotter 0/22 mm liefern und nach Angabe des Auftraggebers entladen.
Menge: 200,000 t
Freie Nummern: 04

**04.08.03.4060 Rheinsand 0,2/2 mm liefern und entladen.**
Rheinsand 0,2/2 mm liefern und nach Angabe des Auftraggebers entladen. Sand gemäß DIN EN 1176-1:2008 ohne Nullanteil, der Nachweis ist vom Auftragnehmer durch vorlegen der Sieblinie zu erbringen.
Menge: 120,000 t
Freie Nummern: 04

**04.08.03.4070 Brechsand liefern und entladen.**
Brechsand '0/3' mm liefern und nach Angabe des Auftraggebers entladen.
Menge: 80,000 t
Freie Nummern: 04

**04.08.03.4071 Basaltsplitt 2/5 liefern und entladen.**
Basaltsplitt 2/5 liefern und nach Angabe des Auftraggebers entladen.
Menge: 28,000 t
Freie Nummern: 04

**04.08.03.4080 Dolomitsand 0/5 mm liefern und entladen.**
Dolomitsand 0/5 mm liefern und nach Angabe des Auftraggebers entladen.
Menge: 60,000 t
Freie Nummern: 04

**04.08.03.4090 Kiessand 0/32 mm liefern und entladen.**
Kiessand 0/32 mm liefern und nach Angabe des Auftraggebers entladen.
Menge: 28,000 t
Freie Nummern: 04

**04.08.03.4120 Grobkies 16/32 mm liefern und entladen.**
Grobkies 16/32 mm liefern und nach Angabe des Auftraggebers entladen.
Menge: 28,000 t
Freie Nummern: 04

**04.08.03.4150 Beprobten und gesiebten Oberboden liefern und entladen.**
Beprobten und gesiebten Oberboden liefern und nach Angabe des Auftraggebers entladen.
Menge: 250,000 t
Freie Nummern: 04

### Los 05 Friedhöfe

Freie Nummern: 07

#### 05.08 Nachweisarbeiten-Materiallieferungen

Freie Nummern: 05

Vergabeeinheit: 800000A0

##### 05.08.03 Materiallieferung

Freie Nummern: 05

Vergabeeinheit: 840000A0

*Hinweis: Wegebaumaterialien, Schüttgüter, Böden, u.a.*
Wegebaumaterialien, Schüttgüter, Böden, u.a.
Anmerkung
Mineralstoffe (Gemische) entsprechend der geforderten Güteeigenschaften der gültigen Richtlinien für die Güteüberwachung von Straßenbaustoffen/ Straßenbaugesteine, herausgegeben von der Forschungsgesellschaft für das Straßenwesen e.V. Köln. Bei Recyclingmaterialien sind die Grenzwerte und Qualitätsmerkmale gemäß "Richtlinien für die Güteüberwachung von Mineralstoffen im Straßenbau - RG Min StB 93", Zi. 1.2 einzuhalten (siehe RdErl. d. Ministeriums für Wirtschaft und Mittelstand, Energie und Verkehr - VI A 3 - 32-40/45 - und des Ministeriums für Umwelt und Naturschutz, Landwirtschaft und Verbraucherschutz IV - 3 - 953-26308 - IV - 8 - 1573-30052 - v. 09.10.2001 und MBl. Nr. 78 vom 13.12.2001 S. 1528).

Sand und Kies gemäß den Güteanforderungen nach den Richtlinien der Baustoffüberwachung Kies und Sande Nordrhein-Westfalen e.V.. Für die Lieferung von Spielsand ist der Nachweis zu erbringen, dass bezüglich der Schadstoffbelastung die Standardwerte gemäß Runderlass VB 4-0292.5.3 des MAGS Nordrhein-Westfalen (Ministerium für Arbeit, Gesundheit und Soziales) vom 10.08.1990 eingehalten bzw. unterschritten werden.

Humoser Oberboden nach DIN 18915 Ab. 4, Bodengruppe 4, Gehalt an organischer Substanz 2-5 Gew.%. Oberbodenlieferungen müssen den Anforderungen der DIN 18915 Ab. 6.1.1 bzw. 6.1.2 entsprechen. Fremdstoffe im Sinne des Ab. 6.1.1 sind u.a. Bauwerksreste, Baurückstände, Metallgegenstände, Glas, Scherben, Schlacken, Asche, Mineralöle, Chemikalien, schwer zersetzbare Pflanzenreste oder Pflanzenteile sowie lebende Pflanzen oder Pflanzenteile von Dauerunkräutern.

Für beprobten Oberboden gelten die nachfolgend aufgeführten Bedingungen.
Als Boden ist gewachsener Boden einheitlicher unbekannter Herkunft zu verwenden. Alternativ können Böden verschiedener Herkunft verwendet werden, wenn für jeden Boden der Herkunftsort bekannt und die nachfolgenden Bedingungen erfüllt sind.Vor Anlieferung des Bodens sind durch ein anerkanntes Institut repräsentative Bodenproben zu entnehmen und auf die nachfolgend aufgeführten Parameter zu untersuchen.Analyseverfahren Runderlass der MURL Nordrhein-Westfalen. (Minister für Umwelt, Raumordnung und Landwirtschaft) III. A5 -567- vom 25.03.1988.Parameter  zulässige Höchstkonzentrationen mg/kgArsen  15,0Blei  70,0Cadmium  1,0Chrom  50,0Benzo-a-(Pyren)  0,5Herkunftsabhängig sind nach Ermessen des begutachtenden Instituts ggf. folgende Parameter zu untersuchen: Parameter  zulässige Höchstkonzentrationen mg/kgNickel  40,0Quecksilber0,5Thallium  0,1PCB  0,1Pcdd (Tox-eq)  0,000001Eine Annahme des Bodens erfolgt nur bei Unterschreitung bzw. bei Einhaltung der angegebenen Höchstkonzentrationen. Der Auftragnehmer hat die Analyse vor der Bodenlieferung dem Auftraggeber vorzulegen.Unterboden nach DIN 18300 Bkl .3, 4, und 5 bzw. Unterboden entsprechend DIN 18915.Unterboden für vegetationstechnische Zwecke ist wie Oberboden gemäß DIN 18915 zu behandeln. Der Boden darf nicht enthalten: Bauwerkreste, Bauwerkrückstände, Glas, Scherben, Schlacken, Asche, Mineralöle, Chemikalien, schwer zersetzbare Pflanzenteile bzw. -reste.Alle Materialien können mit Sattelschleppern auf den Betriebshöfen von GGE oder den entsprechenden Baustellen angeliefert und entladen werden, wenn in der Leistungsbeschreibung nichts anderes gefordert wird.Die Lieferungen erfolgen auf Abruf, die Abrechnungen nach Wiegekarten.

**05.08.03.4010 Hartkalksteinschotter 0/22 mm liefern und entladen.**
Hartkalksteinschotter 0/22 mm liefern und nach Angabe des Auftraggebers entladen.
Menge: 300,000 t
Freie Nummern: 05

**05.08.03.4030 Hartkalksteinschotter 5/8 mm liefern und entladen.**
Hartkalksteinschotter 5/8 mm liefern und nach Angabe des Auftraggebers entladen.
Menge: 100,000 t
Freie Nummern: 05

**05.08.03.4040 Recyclingmaterial 0/45 mm liefern und entladen.**
Recyclingmaterial 0/45 mm liefern und nach Angabe des Auftraggebers entladen.
Menge: 100,000 t
Freie Nummern: 05

**05.08.03.4060 Rheinsand 0,2/2 mm liefern und entladen.**
Rheinsand 0,2/2 mm liefern und nach Angabe des Auftraggebers entladen. Sand gemäß DIN EN 1176-1:2008 ohne Nullanteil, der Nachweis ist vom Auftragnehmer durch vorlegen der Sieblinie zu erbringen.
Menge: 200,000 t
Freie Nummern: 05

**05.08.03.4070 Brechsand liefern und entladen.**
Brechsand '0/5' mm liefern und nach Angabe des Auftraggebers entladen.
Menge: 300,000 t
Freie Nummern: 05

**05.08.03.4080 Dolomitsand 0/5 mm liefern und entladen.**
Dolomitsand 0/5 mm liefern und nach Angabe des Auftraggebers entladen.
Menge: 300,000 t
Freie Nummern: 05

**05.08.03.4110 Feinkies 2/8 mm liefern und enladen.**
Feinkies 2/8 mm liefern und nach Angabe des Auftraggebers entladen.
Menge: 150,000 t
Freie Nummern: 05

**05.08.03.4130 Tennenmaterial (Ziegelbruch) 0/7 mm liefern und entladen.**
Tennenmaterial (Ziegelbruch) 0/7 mm liefern und nach Angabe des Auftraggebers entladen.
Menge: 100,000 t
Freie Nummern: 05

**05.08.03.4140 Gesiebten, humosen Oberboden liefern und entladen.**
Gesiebten, humosen Oberboden liefern und nach Angabe des Auftraggebers entladen.
Menge: 1500,000 t
Freie Nummern: 05

**05.08.03.4161 Schotterrasentragschicht liefern und entladen.**
Schotterrasentragschicht liefern und nach Angabe des Auftraggebers entladen.
Menge: 300,000 t
Freie Nummern: 05

### Los 06 Forst

Freie Nummern: 07

#### 06.08 Nachweisarbeiten-Materiallieferungen

Freie Nummern: 06

Vergabeeinheit: 800000A0

##### 06.08.03 Materiallieferung

Freie Nummern: 06

Vergabeeinheit: 840000A0

*Hinweis: Wegebaumaterialien, Schüttgüter, Böden, u.a.*
Wegebaumaterialien, Schüttgüter, Böden, u.a.
Anmerkung
Mineralstoffe (Gemische) entsprechend der geforderten Güteeigenschaften der gültigen Richtlinien für die Güteüberwachung von Straßenbaustoffen/ Straßenbaugesteine, herausgegeben von der Forschungsgesellschaft für das Straßenwesen e.V. Köln. Bei Recyclingmaterialien sind die Grenzwerte und Qualitätsmerkmale gemäß "Richtlinien für die Güteüberwachung von Mineralstoffen im Straßenbau - RG Min StB 93", Zi. 1.2 einzuhalten (siehe RdErl. d. Ministeriums für Wirtschaft und Mittelstand, Energie und Verkehr - VI A 3 - 32-40/45 - und des Ministeriums für Umwelt und Naturschutz, Landwirtschaft und Verbraucherschutz IV - 3 - 953-26308 - IV - 8 - 1573-30052 - v. 09.10.2001 und MBl. Nr. 78 vom 13.12.2001 S. 1528).

Sand und Kies gemäß den Güteanforderungen nach den Richtlinien der Baustoffüberwachung Kies und Sande Nordrhein-Westfalen e.V.. Für die Lieferung von Spielsand ist der Nachweis zu erbringen, dass bezüglich der Schadstoffbelastung die Standardwerte gemäß Runderlass VB 4-0292.5.3 des MAGS Nordrhein-Westfalen (Ministerium für Arbeit, Gesundheit und Soziales) vom 10.08.1990 eingehalten bzw. unterschritten werden.

Humoser Oberboden nach DIN 18915 Ab. 4, Bodengruppe 4, Gehalt an organischer Substanz 2-5 Gew.%. Oberbodenlieferungen müssen den Anforderungen der DIN 18915 Ab. 6.1.1 bzw. 6.1.2 entsprechen. Fremdstoffe im Sinne des Ab. 6.1.1 sind u.a. Bauwerksreste, Baurückstände, Metallgegenstände, Glas, Scherben, Schlacken, Asche, Mineralöle, Chemikalien, schwer zersetzbare Pflanzenreste oder Pflanzenteile sowie lebende Pflanzen oder Pflanzenteile von Dauerunkräutern.

Für beprobten Oberboden gelten die nachfolgend aufgeführten Bedingungen.
Als Boden ist gewachsener Boden einheitlicher unbekannter Herkunft zu verwenden. Alternativ können Böden verschiedener Herkunft verwendet werden, wenn für jeden Boden der Herkunftsort bekannt und die nachfolgenden Bedingungen erfüllt sind.Vor Anlieferung des Bodens sind durch ein anerkanntes Institut repräsentative Bodenproben zu entnehmen und auf die nachfolgend aufgeführten Parameter zu untersuchen.Analyseverfahren Runderlass der MURL Nordrhein-Westfalen. (Minister für Umwelt, Raumordnung und Landwirtschaft) III. A5 -567- vom 25.03.1988.Parameter  zulässige Höchstkonzentrationen mg/kgArsen  15,0Blei  70,0Cadmium  1,0Chrom  50,0Benzo-a-(Pyren)  0,5Herkunftsabhängig sind nach Ermessen des begutachtenden Instituts ggf. folgende Parameter zu untersuchen: Parameter  zulässige Höchstkonzentrationen mg/kgNickel  40,0Quecksilber0,5Thallium  0,1PCB  0,1Pcdd (Tox-eq)  0,000001Eine Annahme des Bodens erfolgt nur bei Unterschreitung bzw. bei Einhaltung der angegebenen Höchstkonzentrationen. Der Auftragnehmer hat die Analyse vor der Bodenlieferung dem Auftraggeber vorzulegen.Unterboden nach DIN 18300 Bkl .3, 4, und 5 bzw. Unterboden entsprechend DIN 18915.Unterboden für vegetationstechnische Zwecke ist wie Oberboden gemäß DIN 18915 zu behandeln. Der Boden darf nicht enthalten: Bauwerkreste, Bauwerkrückstände, Glas, Scherben, Schlacken, Asche, Mineralöle, Chemikalien, schwer zersetzbare Pflanzenteile bzw. -reste.Alle Materialien können mit Sattelschleppern auf den Betriebshöfen von GGE oder den entsprechenden Baustellen angeliefert und entladen werden, wenn in der Leistungsbeschreibung nichts anderes gefordert wird.Die Lieferungen erfolgen auf Abruf, die Abrechnungen nach Wiegekarten.

**06.08.03.4010 Hartkalksteinschotter 0/22 mm liefern und entladen.**
Hartkalksteinschotter 0/22 mm liefern und nach Angabe des Auftraggebers entladen.
Menge: 80,000 t
Freie Nummern: 06

**06.08.03.4080 Dolomitsand 0/5 mm liefern und entladen.**
Dolomitsand 0/5 mm liefern und nach Angabe des Auftraggebers entladen.
Menge: 80,000 t
Freie Nummern: 06
